# Sanierungsarbeien Rheinstra0e 22
Angebotsaufforderung (GAEB 90, DA83)
DV-Nummer: 2026-06-
Eröffnung: 28.08.26
Währung: EUR
Auftraggeber: GemeindeZeuthen, Schillerstraße 57, 15738 Zeuthen,

## HLS-Installationsarbeiten
Datum: 15.07.26

*Hinweis*
Sanierung Wohnung DG eines Mehrfamilienhauses,
Rheinstraße 22, 15738 Zeuthen

1. Bauvorhaben

1.1 Allgemeines und Bestandsbeschreibung

Bei dem bestehenden Wohnobjekt in Zeuthen handelt es
sich um ein Mehrfamilienhaus, vermutlich aus dem
Jahr 1950. Das Gebäude verfügt über  3 Geschosse, ist
voll unterkellert und ist der GK 3 zuzuordnen.
Demnach ist darauf zu achten, dass alle
Durchdringungen zum Keller (Stahl-Stein-Decke) in
F90-Qualität
und alle Nutzungseinheiten in F90-Qualität voneinander
zu trennen sind. Die ELT-Installation entspricht nicht
mehr dem aktuellen Stand.

In allen Ebenen besitzt das Gebäude Fenster aus
Kunststoff, welche bereits im Vorfeld saniert wurden
und in
einem guten Zustand sind.

1.2 Baumaßnahme und Umfang

Die geplante Baumaßnahme umfasst die Sanierung der
gesamten Wohnung im Dachgeschosses. Die
Komplette Sanitärinstallation soll zurückgebaut und
erneuert werden.
Die Heiztherme für die Wohnung befindet sch in der
Küche und soll ebenfalls erneuert werden.
Außerdem soll ein kompeltter Austausch der
Elektroinstallation erfolgen inkl. einer neuen
Unterverteilung
innerhalb der Mieteinheit. Im Zuge der Sanierung
sollen einige Abbruch- und Umbaumaßnahmen erfolgen.
Danach erfolgt eine komplette malerische
Intandsetzung. Neben den neuen Fliesenbelag im
Badbereich soll
der alte Dielenbodenbelag abgebrochen und erneuert
werden.

Vom Bieter ist ein vollständiges Angebot für die
Lieferung und fachgerechte, den anerkannten Regeln der
Technik, den gültigen DIN-Normen und sonstigen
relevanten Gesetzen entsprechende, Ausführung der
angebotenen Leistung abzugeben.
Grundlage für die Arbeiten ist die VOB in ihrer
neuesten, gültigen Fassung.

Der Auftraggeber behält sich vor, einzelne Titel/
Positionen zu einem späteren Zeitpunkt oder gar nicht
zu
beauftragen.

1.3 Zugänglichkeit und Brandschutz

Der Zugang zur Wohnung sowie die erforderlichen
Rettungswege müssen über die Bauzeit
gewährleistet bleiben.

2. Randbedingungen

Auf Belange der Nachbarschaft ist Rücksicht zu nehmen.
Die Wohnung befindet sich in einem Mischgebiet.
Die Baustelleinrichtung kann auf dem Grundstück
erfolgen. Die Baustelleneinrichtung hat so zu erfolgen,
dass jederzeit die Zufahrt zum Grundstück
gewährleistet ist. Die Baustelleneinrichtung ist
zweifelsfrei mit der
Bauüberwachung abzustimmen.

An allen durch die Baustelle gefährdeten Bäumen
einschließlich ihrem Wurzelbereich (=Krone+1,5m) ist
Baumschutz gemäß den behördlichen Vorgaben zu
gewährleisten. Die BaumschutzVO ist einzuhalten.
Alle ggf. erforderlichen behördlichen Maßnahmen und
Abstimmungen sind in die Einheitspreise mit
einzukalkulieren.

3. Ausführungszeitraum

Die Arbeiten sollen schnellstmöglich stattfinden. Die
Gesamtausführungszeit beträgt ca. 10 Wochen. Die
anderen Wohnungen sind derzeit vermietet. Die Mieter
der Wohnungen sollen nicht übermäßig durch die
Bauarbeiten gestört werden (Arbeitszeiten siehe Punkt
8.2).

4. Allgemeine technische Vertragsbedingungen
4.1 Ausführung der Leistung

Alle Maße sind am Bau zu kontrollieren. Ein örtliches
Aufmaß gehört zum Leistungsumfang und ist
einzukalkulieren. Ergibt sich deshalb, weil der
Auftragnehmer die Maße nicht geprüft und nicht am Bau
genommen hat, die Notwendigkeit von Änderungsarbeiten,
so werden diese dem Auftragnehmer nicht
vergütet. Bei Abweichungen sind Architekt und
Bauleiter unverzüglich in Kenntnis zu setzen.
Werk-und Montagepläne sind vom AN anzufertigen und
rechtzeitig vor Fertigung der Elemente durch den
Architekten freigeben zu lassen. Die Einarbeitung von
Korrekturen des AG/ Architekten in die Werkpläne
gehört zum Leistungsumfang. Prüfung durch den AG,
Korrektur und finale Freigabe der Werkplanung sind
rechtzeitig für die Einhaltung des Terminplanes durch
den AN zu veranlassen.

Mit der Abgabe dieses Leistungsverzeichnisses erklärt
die anbietende Firma, dass sie sich über die örtlichen
und sachlichen Verhältnisse vor Abgabe des Angebots
unterrichtet hat.

Ergeben sich bei der Prüfung der Örtlichkeiten, des
LVs und der Zeichnungen Unklarheiten oder Bedenken
im Hinblick auf den Umfang oder die Art der vom
Auftragnehmer zu erbringenden Leistungen, so hat der AN
den AG spätestens zum Zeitpunkt der Angebotsabgabe
schriftlich klar darauf hinzuweisen. Unterlässt der
Auftragnehmer einen solchen Hinweis, so kann er aus
Unklarheiten, Erschwernissen und Behinderungen, die
bei ordnungsgemäßer Untersuchung und Prüfung erkennbar
waren, keine Forderungen herleiten.

Abweichung von der Leistungsbeschreibung, Nachträge,
wesentliche Massenveränderungen sind nur nach
Nachtragsangebot und entsprechendem Auftrag durch den
Auftraggeber durchzuführen. Gleiches gilt für das
Anfallen von Stundenlohnarbeiten. Diese sind vom AG
vor Ausführung zu beauftragen. Die Bedingungen des
Hauptauftrages sowie die darin in Bezug genommenen
Bestimmungen gelten auch für Zusatzaufträge,
Nachträge und Stundenlohnarbeiten.

Der AN trägt selbst Sorge dafür, seine Mitarbeiter mit
lesbaren, farbigen und maßstabsgerechten Bauplänen
auszustatten. Die Kosten dafür sind in die
Einheitspreise einzukalkulieren.
Alle Leistungen sind einschl. der Bereitstellung und
Vorhaltung erforderlicher Gerüste (auch über 2m Höhe),
Leitern, Handwerkszeuge, erforderliche Maschinen und
Sicherungsmaßnahmen, zu kalkulieren. Der AN hat
ohne besondere Aufforderung und Vergütung alle
erforderlichen Maßnahmen zum Schutz seiner Leistungen
gegen Verschlechterung und Beschädigung zu treffen
und, soweit für die Durchführung seiner Leistungen
erforderlich, Schnee und Eis zu beseitigen. Der AN
trägt die Gefahr bis zur Schlussabnahme.
Die Verkehrssicherung obliegt dem AN.

Die nachfolgend aufgeführten Arbeiten verstehen sich
einschließlich sämtlicher Materialien, Montage-, Klein-
und Verbindungsmittel sowie dem Transport zur
Verwendungsstelle. Baustelleneinrichtung/ Kranarbeiten
sind, soweit nicht gesondert aufgeführt, in die
Einheitspreise einzukalkulieren.

Der Leistungsumfang beinhaltet alle Nebenleistungen
gem. VOB, Teil C, sowie alle Leistungen, die zur
vertragsgemäßen Ausführung notwendig sind. Der AN
versichert, dass in seinem Angebot alle Leistungen
enthalten sind, die zur ordnungsgemäßen,
vollständigen, den Regeln der Technik, den
DIN-Vorschriften und
den für diese Baumaßnahme relevanten Richtlinien
entsprechenden, sachgerechten und termingerechten
Ausführung und zur Erfüllung der vertraglichen
Verpflichtungen des AN notwendig sind.

Die in der Ausschreibung beschriebenen Fabrikate mit
Typenbezeichnungen sind als Referenzfabrikat zu
verstehen. Es können gleichwertige Erzeugnisse
alternativ angeboten werden. Auf jeden Fall sind die
angebotenen Fabrikate mit Typenbezeichnungen zu
benennen. Werden bei Angebotsabgabe keine vom LV
abweichenden Fabrikate benannt, so ist das Fabrikat
lt. Leitfabrikat bindend.

Zur Ausführung kommen ausschließlich DIN-gerechte, dem
neuesten Stand der Technik entsprechende
Baustoffe und Bauteile, die handelsüblich sind und
über ein bauaufsichtliches Prüfzeugnis verfügen. Der AN
hat dies auf Verlangen nachzuweisen.

Der Auftragnehmer hat dem Auftraggeber ohne besondere
Vergütung für die Verwendung seiner Leistungen
erforderliche Bedienungsanleitungen, Wartung- und
Pflegehinweise zu übergeben, und zwar spätestens bei
der Abnahme, ebenso wie Übereinstimmungsnachweise,
Zulassungsbescheinigungen etc.

Der Auftragnehmer ist hinsichtlich der von ihm
erbrachten Leistungen - soweit erforderlich - dazu
verpflichtet,
das Bedienpersonal des Bauherrn und das Personal des
Auftraggebrs einzuweisen und einzuarbeiten.

Für die Arbeiten gelten

- die derzeit gültigen DIN Vorschriften,
- die VOB (Teil B+C)
- baupolizeiliche und berufsgenossenschaftliche
Auflagen
- behördliche Auflagen
- BbgBO
- Verordnung über Arbeitsstätten (ArbStättV)
- Unfallverhütungsvorschriften (DGUV)
- Gesetz zur Einsparung von Energie und zur Nutzung
erneuerbarer Energien zur Wärme- und
Kälteerzeugung in Gebäuden (GEG)
- die DVGW-Regelwerk
- VDE-Vorschriften
- VDI-Richtlinien
- die Erlasse des Landesamtes für Gesundheit und
Sicherheit (LaGetSi)
- die BaumSchVO

Nach Beendigung der Baumaßnahme sind die
Grundstücksflächen in den ursprünglichen Zustand
zurückzusetzen. Für Schäden hat der AN aufzukommen.

4.2 Maße, Toleranzen:

Für die Ausführung der Arbeiten gelten die
entsprechenden DIN-Vorschriften. Maßtoleranzen im
Hochbau
DIN 18201, 18202 und 18203.

4.3 Bauleiter/Bauüberwachung

Der Auftragnehmer hat nach den entsprechenden Vorgaben
einen verantwortlichen Bauleiter für diesen
Leistungsbereich als Fachbauleiter im Sinne der BbgBO
zu stellen und während der gesamten Dauer seiner
Leistungen als Ansprechpratner bereitzuhalten. Sein
Name ist dem Auftraggeber schriftl. mitzuteilen. Dem
Fachbauleiter obliegen insbesondere die in § 56 BbgBO,
Abs. 1 geforderten Überwachungen der Schutz- u.
Sicherungsmaßnahmen.

Eine Baubesprechung findet 1x wöchentlich statt, alle
Firmen müssen hierbei anwesend sein.

4.4 Bauablauf / Bauzeitenplan

Die Arbeiten sind vom Auftragnehmer in den gesetzten
Fristen auszuführen. Die Reihenfolge für die zu
sanierenden Bereiche erfolgt nach Vorgabe der
Bauüberwachnung und muss zwingend spätestens vor
Beginn der Arbeiten mit dem Auftraggeber bzw. mit der
Bauüberwachung abgestimmt werden. Tage, an
denen aufgrund von extremen Witterungsbedingungen
nicht gearbeitet werden kann, müssen schriftlich
angezeigt werden und führen zu einer verlängerten
Bauzeit.

4.5 Abnahme

Die Abnahme hat förmlich zu erfolgen und ist vom AN
nach Fertigstellung seiner Leistung zu beantragen.
§12 Nr. 5 der VOB/B wird ausdrücklich ausgeschlossen.
Für später unzugängliche Teile hat der AN den AG
rechtzeitig zur technischen Abnahme aufzufordern. Die
technische Abnahme führt die rechtlichen Wirkungen
einer Abnahme nicht herbei, sondern bereitet die
spätere endgültige Abnahme erst vor. Die rechtlichen
Abnahmewirkungen treten erst ein, wenn das
Gesamtwerk nach §12 Nr. 1 oder selbständige
Teilleistungen nach §12 Nr.2 VOB/B abgenommen sind.

4.6 Gewährleistung

Die Gewährleistungsfrist für die vom Auftragnehmer zu
erbringende Leistung beträgt 4 Jahre, für
elektromotorische Teile zwei Jahre.

5. Vergütung, Umlagen

Bauwasser/ Baustrom wird auf dem Grundstück zur
Verfügung gestellt. Die Entsorgung von Schutt- und
Verpackungsmaterial erfolgt durch den Verursacher in
regelmäßigen Abständen, mind. 1x pro Woche.

6. Vertragsgrundlage

VOB Teile B+C, LV, Baupläne, ABau, Rahmenterminplan/
Bauzeitenplan der Architekten.

7. Besondere Vertragsbedingungen

7.1 Mitarbeiter

Der AN hat seine Mitarbeiter zur Benutzung der
Bautoilette/ zugewiesenen Handwerker-Toilette
aufzufordern.
Ein Alkoholverbot für alle am Bau tätigen Mitarbeiter
gilt als vereinbart. Bei Zuwiderhandlung wird ein
Baustellenverbot ausgesprochen. In der Wohnung und dem
gesamten Wohnhaus besteht striktes
Rauchverbot.

7.2 Arbeitszeiten

Die Regelarbeitszeit ist Montag bis Freitag von 7:00
bis 19:00 Uhr, Samstag von 9:00 bis 16:00 Uhr. Bis
spätestens 20 Uhr (bzw 17:00 Uhr am Samstag) muss das
Gelände verlassen werden. Längere
Arbeitszeiten müssen rechtzeitig beantragt und vom
Bauleiter des AG genehmigt werden.

7.3 Baustellensicherung

Die Maschinen und Geräte sind gegen Zugriff Unbefugter
zu sichern. Die Zugänge der Baustelle sowie
Öffnungen in der Umzäunung sind bei Feststellung und
Verlassen der Baustelle zu schließen.

7.4 Baustellenreinigung

Die Baustelle ist sauber zu halten. Schutt und Abfälle
sind zu sammeln und regelmäßig und
eigenverantwortlich, mind. 1x wöchentlich, zu
entsorgen. Verschmutzungen des Baugeländes und
öffentlicher Verkehrsflächen durch den AN sind auf
seine Kosten zu beseitigen.
Kann Bauschutt und sonstiger Müll keinem AN eindeutig
zugeordnet werden, werden die Kosten zur
Beseitigung des Bauschutts und Mülls ohne weitere
Ankündigung zu gleichen Teilen auf die zu diesem
Zeitpunkt am Bau tätigen AN-Firmen verteilt.

Baubegehungen sind vor Angebotsabgabe mit dem AG oder
der Bauleitung zu vereinbaren. Der AN erklärt,
sich vor Angebotsabgabe von allen örtlichen und
sonstigen Verhältnissen, auch im Zusammenhang mit der
Durchführung seiner Arbeiten, genau unterrichtet zu
haben.

Eine zentrale Baustelleneinrichtung ist auf der
Baustelle nicht vorgesehen. Der individuelle Bedarf
des AN ist
bei der Bauleitung anzumelden. Stellplätze für
Container sowie Lagermöglichkeiten sind auf dem
Grundstück
begrenzt vorhanden. Eine Zuweisung der Flächen erfolgt
durch die Bauleitung.

7.5 Bautagesberichte

Bautagesberichte (Bautagebuch) sind der örtlichen
Bauüberwachung regelmäßig, spätestens bei der
nächsten Baubesprechung, vom AN zur Kenntnisnahme
vorzulegen. Die Bautagesberichte haben alle
relevanten Angaben zu enthalten.

### Titel 01 Sanitär und Heizung

*Hinweis*
In die Einheitspreise der Leistungspositionen sind die
Bohrarbeiten, Befestigungsmaterial, Montage mit
Justierarbeiten, UP-Fräsarbeiten, Kleinmaterial wie
Verbinder,
usw. einzurechnen.

Die hauptsächlichen Arbeiten werden im Bad und der
Küche
durchgeführt. Soweit möglich sollen diese Unterputz
hergestellt
werden.

Die vorhandene Ver- und Entsorgung der TW und SW
Installation in derWohnung ist zu erneuen und an die
im Bestand exestierenden Versorgungsleitungen
anzuschließen.

Weiterhin ist die komplette Montage einschließlich der
Inbetriebnahme und betriebsfertigen Übergabe, die
technische
Einweisung des Bauherren oder Nutzers, die benötigten
Werkzeuge, Messgeräte, Gerüste usw. sowie die
Lieferung frei
Baustelle einschließlich Verpackung in die EPs
einzurechnen.

Die an die Steigeleitung angeschlossenen anderen
Mieteinheiten müssen über die gesamte Bauzeit weiterhin
versorgt werden. Eventuelles Einfrieren der Leitungen
oder
Absprachen mit den Mietern sind ebenfalls in die EPs
mit
einzukalkulieren.

**01.1 Bauwasseranschluß**
Bauwasseranschlüsse in genügender Anzahl,
ausreichend dimensioniert für die Versorgung des
gesamten Baustellenbetriebes, auch als Anschluss für
Fremdfirmen nutzbar, einrichten, vorhalten und nach
Fertigstellung des Bauwerks abbauen. Der Auftragnehmer
hat die behördlichen Anträge für die Einrichtung und
Beseitigung der Anlage ohne Mitwirkung des
Auftraggebers
zu stellen, Gebühren und Nebenkosten sind im
Pauschalpreis
einzurechnen.
Auf Anordnen der Bauleitung ist der Wasseranschluss ins
Gebäude zu verlegen und gegen Frost zu schützen.
Menge: 1,000 psch

**01.2 vorh. Gaszähler umsetzen**
Vorh. Gaszähler umsetzen, einschl. der erf. Leitungen
Länge ca. 5 Meter, aller erf. Formteile wie
Gaszählerkugeleckhahn, Gasströmungswächter, etc, und der Herstellung
aller erf.
Anschlüsse.
Menge: 1,000 psch

**01.3 Überprüfung Bestands-HK**
Überprüfung der Funktion aller Bestandsheizkörper
und der Erneuerung der Befestigungen.
Menge: 5,000 St

**01.4 De- und Wiedermontage Bestandsheizkörper**
De- und Wiedermontage der Bestandsheizkörper für
Malerarbeiten  etc., einschließlich aller
erforderlichen
Nebenarbeiten. Nach den Sanierungsarbeiten sollen die
Heizkörper wieder neu montiert werden.
Größe l/h: bis 1600/600 mm
Menge: 5,000 St

**01.5 Abbruch und Entsorgung Sanitärbjekte und Leitungen inkl. fachgerechtes Entleeren der Leitungen**
Abbruch und Entsorgung aller Sanitärbjekte (Badewanne,
WC,
Waschtisch), Armaturen und Wasserleitungen im Bad und
Abwasserleitungen incl. fachgerechtes Entleeren der
Leitungen.

- bis 25,0 m Wasserleitung
- bis. 15,0 m max DN 100 Abwasserleitung WC bis zum
Anschluss Steigestrang, incl. fachgerechter Verschluss
der Steigestränge.

Es ist darauf zu achten, dass die Versorgung der
darunterliegenden Wohnungen/ Keller weiterhin gewährleistet
wird.
Menge: 1,000 psch

**01.6 Vor- und Hauptprüfung nach TRGI**
der neu verlegten Gasleitungen, falls erf. in
Absprache mit dem
Gasversorger, einschl. Wartezeit für den
Druckausgleich incl.
Protokollerstellung.
Menge: 1,000 psch

**01.7 Thermostatkopf erneuern**
Thermostatkopf jeden Typs und jeder Bauart erneuern
Angeb. Fabrikat/Typ: '.........'
Menge: 5,000 St

**01.8 Thermostatventile erneuern**
Lieferung und Montage von Thermostatventilen und
Rücklaufverschraubung einschließlich aller
erforderlichen
Materialien und Nebenarbeiten
Angeb. Fabrikat: '.........'
Menge: 5,000 St

**01.9 Füllen der Heizungsanlage**
Füllen der Heizungsanlage mit aufbereitetem Wasser
sowie einmessen des Kessels, einschl. aller erf.
Nebenarbeiten.
Menge: 1,000 psch

**01.10 Gesamtinbetriebnahme**
Abrücken, spülen und belüften des Heizungssystems
(wenn notwendig auch mehrmalig bzw. abschnittsweise)
befüllen, ausspindeln, abdrücken und entlüften, incl.
der Erstellung der Spül- und Abdrückprotokolle sowie
der Lieferung, Montage und Demontage des dafür erf.
Materials.
Gesamtinbetriebnahme der heizungstechnischen Anlage in
Zusammenarbeit mit dem Betreiber einschließlich
dokumentiertem Funktions- und Vollständigkeitsnachweis.
Einschließlich Einweisung des Betreibers in die Anlage.
Menge: 1,000 psch

**01.11 Abnahme durch Schornsteinfeger**
Abnahme der heizungstechnischen Anlage einschließlich
der Schornsteinanlage. Protkollerstellung und
Betriebsfreigabe durch den zuständigen
Bezirksschornsteinfegermeister.
Menge: 1,000 psch

**01.12 Erneuerung Küchenverteilung**
Umverlegung und Erneuerung Küchenverteilung
Warmwasser-,
Kaltwasser- und Abflussverteilung einschließlich
Demontage
und Entsorgung von der Altanlage. Erneuerung der
Verteilungsleitungen (Verlängerung der
Bestandsleitungen, Ver-
und Entsorgungsleitungen, um ca. 12,0 m, ggf.
Austausch)
einschließlich Absperrarmaturen. Passstück für
Wasserzähler
bzw. Wiedermontage (Der Wasserzähler ist im Zuge der
Sanierungsarbeiten, in Abstimmung mit dem
Versorgungsträger, zu erneuern!). Montage eines Doppel
WAS-Ventils für Geschirrspüler.
Erneuerung der SW-Sammelleitung vom SW-Strang.
Arbeitsausführung einschl. aller erforderlichen Stemm-
und
Schlitzarbeiten sowie Material und Nebenarbeiten. Incl.
Muffenstopfen für Geruchsverschluss Küche Abwasser
liefern
und montieren.
Angeb. Fabrikat/Typ: '.........'
Menge: 1,000 psch

**01.13 Lierferung und Montage Waschtisch Renova Plan**
Lieferung und Montage Waschtisch Keramag Renova Plan
weiß
o. glw., mit 1 Hahnloch und Überlauf incl.
Montageelement/
Befestigungssatz Trockenbau und Siphon/
geruchsverschluss
liefern und gebrachsfertig montieren.

Größe 60 x 48 cm (b x t)

Mit Waschtischarmatur. Einhebelmischer. Eurosmart
verchromt
einschließlich 2 Eckventile liefern und gebrauchsfertig
montieren. alle Teile aus verchromten Messing.

Komplettleistung und Anschluss.

Fabrikat/ Typ:
'...............................................'
Menge: 1,000 St

**01.14 Zulage Anschluss Waschmaschine**
Lieferung und Montage Waschmaschinenanschlüsse im
WC-bzw. Küchenbereich in Unterputz auszuführen.
Incl. aller Anbindeleitungen.
Menge: 1,000 St

**01.15 Badewanne 1600/700 mm**
Badewanne 160 x 70 cm gem. Grundrissplanung einbauen.

Rechteck-Badewanne mit am Fußende positionierten
Ab-/Überlauf und großvolumigem Innenraum. Inkl.
Zubehör,
aller benötigten Anschlüsse und Nebenarbeiten sowie
Wannendichtband. Inkl. Ab- und Überlaufgarnituren.

Inkl. Lieferung und Montage Einhebel-Wannenmischer
Aufputzgarnitur mit Brausegarnitur (Handbrause,
Handbrausehalter und Brauseschlauch l=1500 mm),
Eurosmart Wannenbatterie, verchromt

Außenmaß LxB (mm): 1600x700
Tiefe (mm): min. 400
Basisfarbe: alpinweiß
Produkt: Stahl-Emaille Badewanne
Badewannenform: Rechteck

Angeb. Fabrikat/ Typ:
'...............................................'
Menge: 1,000 St

**01.16 Wandhängendes Tiefspül-WC-Becken**
Wandhängendes Tiefspül-WC-Becken Renova Nr. 1 weiß
liefern und montieren einschließlich Anschlusszubehör.
WC-Element mit Unterputzspülkasten einschl.
Betätigungsplatte
für 2 Mengenauslösungen von vorne oder oben. incl.
WC-Sitz
mit Deckel.

Komplettleistung incl. Vorwandelement Trockenbau.

Angeb. Fabrikat/ Typ:
'...............................................'
Menge: 1,000 St

**01.17 Erneuerung der WW und KW Verteilungsleitung**
Erneuerung der WW und KW Verteilungsleitungen aus
Edelstahlrohr oder Kunststoff. Alle Dimensionen bis
ca. 20m
Leitungsweg. Installation erfolgt im Bad mit einer
Größe von
etwa 12m² und der neu anzuordnenden Küche, Verteilungen
Küchenanschlüsse. Einschließlich UP-Ventile und
Passtücke.

Außerdem Erneuerung der Absperrungen. Altes Ventil
erneuern
und betriebsfertig montieren. Arbeitsausführung
einschließlich
aller erfroderlichen Nebenarbeiten und Materialien
einschließlich
der erforderlichen Strangabsperrung mit
Mieterinformationen.

WW/ KW-Zähler ausbauen, lagern und nach Fertigstellung
der
neuen Verteilungsleitungen wieder montieren einschl.
aller
erforderlichen Nebenarbeiten und Materialien.
Einbau Unterputz.

Entleerung und Befüllung des Strangs vor und nach
Abschluss
der Arbeiten.
Menge: 1,000 psch

**01.18 Liefern und Montieren An- und Umschlüsse an vorh. AW-Rohrleitungen**
Erneuerung/ Neumontage aller AW Verteilungsleitungen.
Alle
Dimensionen bis ca. 10m Leitungsweg insgesamt.
Installation
erfolgt im Bad und der Küche.

Beinhaltet zudem die Anpassungen an die vorhandenen
Schmutzwasserfallsträge sowie alle An- und Umschlüsse
im
Kellerbereich.
Menge: 1,000 psch

**01.19 Isolierarbeiten**
Isolierarbeiten an den KW- und WW-Leitungen sowie den
Schmutzwasserleitungen. Alle Dimensionen.
Angeb. Fabrikat: '.........'
Menge: 1,000 psch

**01.20 Druck- und Dichtigkeitsprüfung**
Druck- und Dichtigkeitsprüfung von Druckrohrleitungen
für Wasser gemäß DIN 4279, einschl. aller erf.
Nebenleistungen.
Nennweite: bis DN 20
Menge: 1,000 psch

**01.21 Hyienische Unbedenklichkeit**
Nachweis der hygienischen Unbedenklichkeit des
Trinkwassers durch ein vom DVGW anerkanntem Prüflabor,
einschl. des Befundes zur Planktonuntersuchung.
Menge: 1,000 psch

**01.22 Stundensatz Facharbeiter**
Arbeiten, welche nicht in den Positionen erfaßt sind
und gegen Nachweis, auf besondere Anweisung der
Bauleitung zur Ausführung kommen:
Facharbeiter
Menge: 1,000 h

**01.23 Stundensatz Helfer**
Arbeiten, welche nicht in den Positionen erfaßt sind
und gegen Nachweis, auf besondere Anweisung der
Bauleitung zur Ausführung kommen:
Bauhelfer
Menge: 1,000 h

USt %: 19,00
